# BV_Staufener_Str16_
Leistungsbeschreibung (GAEB 90, DA81)
Währung: EUR

## Zusätzlicher Text
Besondere Vertragsbedingungen
1. Grundstücksflächen für Lager und Arbeitsplätze stehen dem
Auftragnehmer nur mit Zustimmung der örtlichen Bauleitung zur Verfügung.
Für etwaige Mitbenutzung von Straßenbereich oder sonstigem Gelände muss
der Auftragnehmer die erforderlichen Genehmigungen selbst einholen. Die
Baustelle ist sobald wie möglich zu räumen, der Auftragnehmer ist
verpflichtet laufend den anfallenden Schutt, Abfall und Schmutz zu
beseitigen. Die Kosten dafür sind in den Einheitspreis einzukalkulieren.
Nicht am Ende des Arbeitstages beseitigter Schutt, Abfall und Schmutz
kann jederzeit von der Bauleitung oder dem Bauherrn auf Kosten des AN
beseitigt oder beseitigt gelassen werden.
2. Die Arbeiten werden im Rahmen der verfügbaren Mittel ausgeführt. Der
Bauherr behält sich ausdrücklich folgende Rechte vor:
Auftragsstornierung (ganz oder teilweise) aus wichtigem Grund
Auftragsstornierung bei einer nach schriftlicher Aufforderung länger
als fünf Werktage dauernden Verzögerung des Baubeginns oder der
Fortsetzung der Arbeiten, sofern dem keine wichtigen Gründe im Rahmen
des Bauvorhabens entgegenstehen. Solche Gründe sind der Bauleitung bei
Auftreten unaufgefordert und unverzüglich schriftlich mitzuteilen.
3. Vertragsstrafen gemäß § 11 VOB/B:
Der Auftragnehmer hat als Vertragsstrafe für jeden Werktag bei
Überschreitung der Ausführungsfrist 0,2 % der Auftragssumme pro Werktag
zu zahlen, maximal jedoch 5,0 % der abschließenden Rechnungssumme vor
Abzügen. Zusätzliche begründete Schadensersatzforderungen durch die
Überschreitung der Ausführungsfristen oder aus anderen vom AN zu
vertretenden Gründen bleiben hiervon unberührt.

## Zusätzlicher Text
1. Preise
1.1 Das Einrichten und Räumen der Baustelle, An- und Abtransport der
Maschinen, Geräte und Werkzeuge,  Stromkosten, Fahrtkosten, Tage- und
Übernachtungsgelder der Arbeitskräfte, erforderliche Absperrung und
Sicherung der Baustellenzufahrt, Säubern der Baustelle bis zum
ordnungsgemäßen Zustand nach Beendigung der Arbeiten sowie der
betrieblichen Bauüberwachung ist in den Einheitspreis einzurechnen und
wird nicht gesondert vergütet.
1.2 Sämtliche Nebenkosten sind in die Einheitspreise einzukalkulieren.
1.3 Der Bieter hat sich vor Abgabe des Angebotes eingehend über die
örtlichen Gegebenheiten zu informiert und eventuelle Besonderheiten und
offensichtliche Behinderungen sowie erkennbar nötige Handarbeit in
seinen EPs einzukalkulieren.
1.4 Sind nach VOB / B § 2 Nr. 5, 6, 7 oder 8 Abs. 2 neue Preise zu
vereinbaren, hat der Auftragnehmer nachzuweisen, dass sein neuer
Angebotspreis auf den Grundlagen der Preisermittlung gebildet worden
ist. Er hat hierfür auf Verlangen seine Preisermittlung für diese Preise
und soweit erforderlich für die gesamte Leistung zur Einsicht vorzulegen
sowie die erforderlichen Auskünfte zu erteilen.
1.5 Bei Über- und Unterschreitung der Mengen sind die Einheitspreise
bindend. Es wird ausdrücklich darauf hingewiesen, dass bei Anwendung von
VOB / B § 2 Nr. 3 Abs. 1 - 4 die neu zu vereinbarenden Preise in der
Regel in Schriftform vorzulegen sind, in jedem Fall jedoch eine
schriftliche Bestätigung der neuen Preise durch Bauleitung/AG einzuholen
ist.
1.6 Der Bieter sichert zu, dass die Preise alle für die fachgerechte und
vollständige Ausführung der Arbeiten erforderlichen Schritte und
Materialien sowie den vollständigen Zeitaufwand für Vor- und
Nachbereitung der Arbeiten abdecken und nach besten Wissen anhand der
zur Zeit der Auftragsvergabe ersichtlichen Gegebenheiten aufgestellt
wurden.
1.7 Sollten dem AN vor oder während der Ausführung zur Kenntnis
gelangen, dass zusätzliche, nicht in den Positionen dieses LVs
abgebildete Arbeiten notwendig sind, so hat er die Bauleitung umgehend
davon in Kenntnis zu setzten. Sofern er selber in der Lage ist diese
Arbeiten fachgerecht auszuführen, ist gemäß VOB / B § 2 Nr. 6 in der
Regel ein schriftliches Nachtragsangebot vorzulegen, in jedem Fall
jedoch eine schriftliche Auftragserteilung für die Mehrarbeiten
einzuholen. Nachträge können nach Auftragsvergabe nur für nachweislich
im Vorfeld nicht abzusehende, aber erforderliche oder vorgeschriebene
Arbeiten oder für zusätzlich vom Bauherrn gewünschte, aber nicht nach
den anerkannten Regeln der Technik und den geltenden Bestimmungen
ohnehin erforderliche Arbeiten gestellt und genehmigt werden. Die
beauftragten Nachträge sind bei Rechnungsstellung als Kopie beizulegen.
Nicht beauftragte Mehrarbeiten werden nicht vergütet.
1.8 Klein-, Verbrauchs- und zugehöriges Befestigungsmaterial ist in die
EPs mit einzukalkulieren und wird nicht extra vergütet.
2. Ausführungsunterlagen
2.1 Die zur Verfügung stehenden Unterlagen zur Erbringung der in Auftrag
gegebenen Leistung werden dem Auftragnehmer auf Nachfrage zweifach
übergeben. Mehrexemplare können gegen Kostenerstattung angefordert
werden.
2.2 Der Auftragnehmer hat bei Sondervorschlägen kostenlos Detail- und
Konstruktionszeichnungen, Prospektmaterial u. s. w. zu beschaffen und
dem Auftraggeber zur Genehmigung vorzulegen. Entsprechende Angaben sind
als Nebenangebot dem LV beizulegen, keinesfalls in das LV einzuarbeiten
in dem es verändert wird!
2.3 Bei alternativ angebotener Ausführung einzelner Positionen behält
der Auftraggeber das Recht auch nach Vertragsabschluß die Ausführungsart
abzuändern; für diese Fälle bleiben die Angebotspreise verbindlich.
3. Ausführung
3.1 Solange der Vertrag nicht erfüllt ist, hat der Auftragnehmer jede
Änderung in seiner Zugehörigkeit zur Berufsgenossenschaft unverzüglich
dem Auftraggeber mitzuteilen. Auf Verlangen des Auftragnehmers hat er
jederzeit den Mitgliedsschein der Berufsgenossenschaft und eine
Bescheinigung der Berufsgenossenschaft darüber vorzulegen, dass er
seiner Beitrags- und Vorschusspflicht nachgekommen ist.
3.2 Falls der Auftragnehmer die in den ZTVs oder im LV festgelegten
maximal zulässigen Toleranzen überschreitet, hat er die Kosten, die aus
den Mehraufwendungen der Folgegewerke entstehen, zu ersetzen. Unter
Mehraufwand ist die Herstellung des Bau-Nennmaßes nach Zeichnung zu
verstehen und nicht etwa nur der erforderliche Aufwand bis zum
zulässigen Abmaß bzw. Toleranzmaß. Außerdem haben die AN die Kosten für
Kontrollmessungen zu tragen.
3.3 Der AN hat unaufgefordert die bauseitig vorhandenen oder durch
andere Gewerke geleisteten Vorarbeiten und Gegebenheiten auf Eignung für
seine Arbeiten zu überprüfen und relevante Abweichungen oder Bedenken an
der Eignung in der Regel vor Arbeitsbeginn, in jedem Fall aber
unverzüglich und vor Wegfall der Kontrollier- und Behebbarkeit der
Bauleitung anzuzeigen.
3.4 Die Bauführung und nötigenfalls die Fachbauleitung nach LBO ist vom
AN zu leisten. Dazu gehört ausdrücklich auch, dass er gemäß VOB/B § 4,
Abs. 2 die Arbeiten eigenverantwortlich vertragsgemäß durchzuführen, die
Einhaltung aller geltenden Bestimmungen und Regeln und die Ordnung in
seinem Arbeitsbereich sicherzustellen und die Erfüllung seiner
Verpflichtungen gegenüber seinen Arbeitnehmern sicher zu stellen hat. In
diesem Zusammenhang ist der Bauleitung eine deutschsprachige
Ansprechperson zu benennen, der diese Pflichten obliegen und die während
der gesamten Bauzeit auf der Baustelle anwesend ist und die Arbeiten
dementsprechend leitet und überwacht. Sollte diese Person bezogen auf
das Bauvorhaben nicht umfassend entscheidungsbefugt sein, hat der AN
sicherzustellen, das eine entsprechend befugte Person für die Bauleitung
während der Arbeitszeiten der Baustelle jederzeit kurzfristig erreichbar
ist.
3.5 Alle Leistungen umfassen die Lieferung der Bauteile sowie die dazu
gehörigen Klein-, Verbrauchs- und Befestigungsmaterialien,
einschließlich Abladen und Lagern auf der Baustelle.
4. Ausführungsfristen
4.1 Die Fristen für Beginn und Vollendung der Ausführung jeweiliger
Leistungen sind mit der Bauleitung abzustimmen und mit den vorleistenden
und nachfolgenden Gewerken zu koordinieren.
5. Gewährleistungsfristen und Abnahmeregelung
5.1 Die Gewährleistung wird entsprechend VOB/B, § 13 auf 5 Jahre (nach
BGB) festgelegt, sofern im Bauvertrag nicht ausdrücklich etwas anderes
vereinbart wird.
5.2 Es wird entsprechend  VOB/B, § 12 Abs. 4 vereinbart, dass eine
förmliche Abnahme stattfinden soll. Dementsprechend finden die Fristen
VOB/B, § 12 Abs. 5 keine Anwendung.
6. Zahlungen
6.1 Abschlagsrechnungen für Stoffe und Bauteile, die auf der Baustelle
angeliefert, aber nicht eingebaut sind sowie für Bauteile, die in
besonderen Fertigungsstätten für die Ausführung der Leistungen
bereitgestellt sind, werden nicht gezahlt.
6.2 Für sämtliche Materialien, die nach Mengen abgerechnet werden, sind
qualifizierte Lieferscheine vorzulegen. Es werden die tatsächlich
verbrauchten beziehungsweise realisierten Mengen nach örtlichem Aufmass
abgerechnet.
6.3 Die Ermittlung aller abrechnungsrelevanten Massen erfolgt durch ein
örtliches und ggf.gemeinsam mit der Bauleitung zu erstellendes Aufmass
und ist vom AN durch Abrechnungszeichnungen und Aufmasslisten eindeutig
den Bauteilen und Positionen dieses LVs zuordenbar zu dokumentieren und
mindestens 5 Arbeitstage vor Rechnungseingang der Bauleitung zu
übergeben. Dies gilt bereits im Rahmen von umfangreichen Teil- und
Abschlagsrechnungen.
6.4 Werden bei der Rechnungsprüfung Fehler in den Unterlagen der
Abrechnung (§ 14 Nr. 1 und 2 VOB / B) festgestellt, so ist die
Schlussrechnung zu berichtigen; Auftraggeber und Auftragnehmer sind
verpflichtet, die sich daraus ergebenden Beträge zu erstatten. Fehler i.
S. § 14 Nr. 1 und 2 sind Aufmassfehler, d. h. Abweichungen in
Aufmasslisten und Abrechnungszeichnungen von der tatsächlichen
Ausführung oder untereinander; Rechenfehler, d.h. Fehler in der
Anwendung der allgemeinen Rechenregeln der Rechnungsart (einschl.
Kommafehlern), Übertragungsfehler einschl. Seitenübertragungsfehlern.
Das Verlangen nach Berichtigung derartiger Fehler gilt nicht als
Nachforderung i. S. von § 16 Nr. 3 Abs. 2 VOB / B. Sonstige Ansprüche
des Auftraggebers aus § 812 ff BGB bleiben unberührt. Bei
Rückforderungen des Auftraggebers aus Überzahlungen (§§ 812 ff BGB) kann
sich der Auftragnehmer nicht auf einen etwaigen Wegfall der Bereicherung
(§ 818 Abs. 3 BGB) berufen.
6.5 Gemäß § 16 Nr. 1 Punkt 2 wird für Abschlagszahlungen ein pauschaler
Sicherheitseinbehalt auf den nachgewiesenen Leistungsstand in Höhe von
10 % einbehalten.
7.  Rechnungen
7.1 In jeder Rechnung sind kumulativ alle bisher erbrachten
Teilleistungen in der Reihenfolge, mit der Positionsnummer und der
Bezeichnung wie im Leistungsverzeichnis auszuführen. Alle Rechnungen
sind 2-fach schriftlich beim Architekturbüro Hißler einzureichen.

8. Stundenlohnarbeiten gemäß § 15 VOB /B
8.1 Stundenlohnarbeiten dürfen nur nach besonderem Auftrag ausgeführt
werden. Ein solcher Auftrag ist schriftlich zu dokumentieren und von der
Bauleitung abzuzeichnen.
Der Auftragnehmer hat über Stundenlohnarbeiten arbeitstäglich
Stundenlohnzettel zu führen. Diese müssen soweit möglich am selben Tag,
spätestens jedoch innerhalb von 5 Werktagen bei der Bauleitung oder dem
Auftraggeber eingereicht werden.
8.2 Die Stundenlohnzettel müssen außer den Angaben nach §15 VOB/B:
das Datum
die Bezeichnung der Baustelle, insbesondere der genauen Bezeichnung des
Ausführungsortes innerhalb der Baustelle
die Berufs-, Lohn- oder Gehaltsgruppen der jeweiligen Arbeitskräfte
die geleisteten Arbeitsstunden je Arbeitskraft
enthalten.
8.3 Die Stundenlohnrechnungen müssen entsprechend den Stundenlohnzetteln
aufgegliedert sein.
9. Sicherheitsleistungen gemäß § 17 VOB/B
9.1 Die Sicherheitsleistung wird auf 5 % der geprüften
Brutto-Schlussrechnungssumme festgelegt und einbehalten, sofern im
Bauvertrag nicht ausdrücklich etwas anderes vereinbart wird. Frühestens
mit der Schlussrechnung kann das einbehaltene Geld über eine Bürgschaft
abgelöst werden.
9.2 Der Rückgabezeitpunkt nicht verwerteter Sicherheit wird gemäß § 17
Abs. 8 Pkt. 2 VOB/B abweichend entsprechende der vereinbarten
Gewährleistungsfristen gemäß  5.1 dieses LVs vereinbart, sofern im
Bauvertrag nicht ausdrücklich etwas anderes vereinbart wird.
9.3 Im Falle der vorzeitigen Rückgabe von Bürgschaftsurkunden bleibt der
Auftraggeber berechtigt, weitergehende Gewährleistungsansprüche geltend
zu machen.
9.4 Durch die Rückgabe von Bürgschaften werden weitere Ansprüche auf
Erstattung von Überzahlungen nicht berührt.
9.5 Die Kosten für die Erbringung von Sicherheitsleistungen gehen zu
Lasten des Auftragnehmers.
10. Nachunternehmer gemäß § 4 Abs. 8 VOB/B
10.1 Der Auftragnehmer hat vor der beabsichtigten Übertragung von
Leistungen an Nachunternehmer Art und Umfang der Leistung sowie Name und
Anschrift des hierfür vorgesehenen Unternehmers schriftlich bekannt zu
geben.
10.2 Nachunternehmer sind beim Auftraggeber und der Bauleitung vor Ort
anzumelden und über die örtlichen Sicherheitshinweise aufzuklären.
10.3 Der Auftraggeber behält sich vor einen vom Auftragnehmer
vorgeschlagenen Nachunternehmer abzulehnen und die von diesem
auszuführenden Arbeiten an eine andere Firma zu vergeben.
11. Sonstige Bedingungen
11.1 Der Auftraggeber behält sich vor einen Bieter seiner Wahl zu
beauftragen.
11.2 Die Realisierung der Arbeiten erfolgt gegebenenfalls in
unterschiedlichen Bauabschnitten. Der Auftraggeber behält sich vor nur
Teilleistungen zur Ausführung zu beauftragen.
11.3 Die Besichtigung der Baustellen durch Dritte sowie
Lichtbildaufnahmen und Veröffentlichungen über den Bau sind nur mit
Genehmigung des Auftraggebers erlaubt.
11.4 Anders lautende Vertrags- und Lieferbedingungen, soweit sie diesen
widersprechen, sind ungültig. Dies gilt insbesondere für die Geschäfts-,
Liefer- und Zahlungsbedingungen des Auftragnehmers. Jede eventuelle
Abänderung dieser Vertragsbedingungen und jede sonstige Vereinbarung
zwischen den beteiligten Parteien bedarf der Schriftform.
11.5 Soweit eine der vorstehenden Bedingungen, gleich welchen
Rechtsgrundes, unwirksam sein sollte, berührt diese die Wirksamkeit der
übrigen Bedingungen nicht. An Stelle einer eventuell ungültigen
Bedingung treten vorrangig die Vorschriften der VOB.
11.6 Es wird darauf hingewiesen, dass die Beschäftigung illegaler
Arbeitskräfte im gesamten Baustellenbereich verboten ist.
12.  Arbeitszeiten
12.1  Frühester Arbeitsbeginn ist 8:00 Uhr. Spätestes
Arbeitsende ist 18:00 Uhr.
12.2  Samstagsarbeit ist zur Erholung der Anwohner
grundsätzlich ausgeschlossen.

## Zusätzlicher Text
Vertragsbestandteile
1.  Für die Ausführung der unten aufgeführten Leistung gelten, soweit
nichts anderes angegeben ist, die allgemeinen Vertragsbedingungen für
die Ausführung von Bauleistungen (VOB /B) und
2. Die allgemeinen technischen Vertragsbedingungen für Bauleistungen
(VOB/C) unter Berücksichtigung der gültigen DIN-Normen (Deutsches
Institut für Normung e.V.), insbesondere der DIN 18300 Erdarbeiten, der
DIN 18320 Abdichtungsarbeiten sowie der DIN 18341
Wärmedämm-Verbundsysteme (WDVS) und den Verarbeitungshinweisen und
-richtlinien der Hersteller.
3. Vertragsbestandteile sind weiterhin in der nachstehenden Reihenfolge
Die Bestimmungen dieses Vertrages einschließlich der in diesem Vertrag
getroffenen zusätzlichen Vereinbarungen.
Dieses Leistungsverzeichnisse (LV) einschließlich der zur Erläuterung
beigelegten Planunterlagen des AG / des Architekten
Die Baugenehmigung einschließlich Auflagen sowie alle
Teilbaugenehmigungen.
Weiter die dem Leistungsverzeichnis zugrunde liegenden zeichnerischen
Unterlagen, Pläne, Muster, Baubeschreibungen, Allgemeine Vorbemerkungen,
technische Vorbemerkungen.
Bauzeitenplan oder Terminaufstellungen des AG / des Architekten
einschließlich aller Teilleistungstermine. Bei Vertragsabschluss werden
ergänzend verbindliche Meilensteine festgelegt.

## Zusätzlicher Text
BAUBESCHREIBUNG
1. Baubeschreibung allgemein
1.1 Es werden auf dem Wege einer Ausschreibung Arbeiten des Gewerkes
Rohbau-, Erd-, Beton-, Mauerwerks-, Entwässerungs- und ergänzende
Stahlbauarbeiten ausgeschrieben.
1.2 Der Bieter informiert sich eingehend vor Abgabe des Angebots über
die Lage der Baustelle, die örtlichen Verhältnisse und über die
Zufahrtsmöglichkeiten und bestätigt dies dem AG.
1.3 Die Wasser- und Stromanschlüsse zur Durchführung der Arbeiten stehen
dem Bieter auf der Baustelle kostenlos nach Absprache  mit dem AG zur
Verfügung und brauchen nicht in den Einheitspreis mit einkalkuliert zu
werden. Der Bedarf an Drehstrom ist rechtzeitig vor Beginn der Maßnahmen
mit dem AG abzuklären und gegebenenfalls ein Elektriker
demententsprechend zu beauftragen.
1.4 Sämtliche benötigten Geräte, Maschinen und Transporteinrichtungen,
einschl. Bauhütten, Notbeleuchtung etc. stellt der Ausführende soweit
nichts Anderes ausdrücklich vereinbart ist. Die Kosten dafür sind in die
Einheitspreise mit einzukalkulieren.
1.5 Die öffentliche Verkehrsfläche darf nicht beeinträchtigt und muss
weitestgehend freigehalten werden. Die Nutzung ist durch den AN zu
genehmigen lassen.
1.6 Die Arbeiten erfolgen im Bereich eines Bestandsgebäudes innerhalb
dichter Nachbarbebauung.
Besondere Rücksicht ist auf angrenzende Bestandsgebäude sowie
bestehende Bauteile zu nehmen.
Sämtliche Arbeiten sind erschütterungsarm und abschnittsweise
auszuführen.
Beschädigungen angrenzender oder verbleibender Bauteile sind
auszuschließen.
2.  Baubeschreibung des Gebäudes
Das Bestandsgebäude in der Staufener Straße 16 in Mannheim
stammt aus einem älteren Bestandsbau und wurde bereits teilweise
rückgebaut.
Die Arbeiten erfolgen überwiegend im Bereich des Erdgeschosses
sowie teilweise im Bereich des Kellergeschosses.
Die vorhandenen Streifenfundamente entlang der Nachbargrenze
bleiben grundsätzlich erhalten und werden im Zuge der vorlaufenden
Abbrucharbeiten abschnittsweise freigelegt und durch den Tragwerksplaner
überprüft.
Neue Fundamentierungsmaßnahmen erfolgen ergänzend gemäß
statischer Berechnung.
Die endgültige Ausführung einzelner Fundamentanschlüsse sowie
eventueller Ergänzungen an Bestandsfundamenten erfolgt nach Freilegung
und Prüfung durch den Tragwerksplaner.
3. Baubeschreibung der Arbeiten
3.1 Die Leistungen umfassen im Wesentlichen:
Erdarbeiten
Stahlbetonarbeiten
Fundamentarbeiten
Mauerwerksarbeiten
Deckenarbeiten
Entwässerungsarbeiten
Stahlbauarbeiten
3.2  Bei den Abbruch- und Rückbauarbeiten
anfallende Stoffe und Bauteile gehen nicht in  das
Eigentum des AN über.
Werden in den Positionen Produkte eines bestimmten Herstellers
angefragt, ist ein Angebot eines gleichwertigen Produktes zulässig, das
gewählte Produkt ist dann handschriftlich im Positionstext zu vermerken.

## Rohbauarbeiten
Datum: 03.06.26

### Titel 01 Baustelleneinrichtung

**01.0001 Baustelleneinrichtung**
Einrichten der Baustelle in dem für die sichere und
termingerechte Ausführung der Arbeiten erforderlichen
Umfang, einschließlich aller hierfür erforderlichen
Maschinen, Geräte, Werkzeuge und
Baustelleneinrichtungen sowie deren An- und
Abtransport, Auf- und Abbau und Vorhaltung während der
gesamten Bauzeit.
Einschließlich sämtlicher erforderlicher Maßnahmen zur
Sicherung und Absperrung des Baufeldes.
Die Baustelle ist während der gesamten Bauzeit in einem
ordentlichen und übersichtlichen Zustand zu halten.
Die Versorgung der Baustelle mit Strom und Wasser
während der gesamten Bauzeit einschließlich aller
hierfür erforderlichen Anschluss- und
Verbindungsleitungen ist Bestandteil der Leistung.
Vorhandene Leitungen und Anschlüsse sind fachgerecht zu
behandeln und vor Beschädigungen zu schützen.
Die Übergabe der Medien erfolgt innerhalb des
Baufeldes. Die Nutzung von Strom und Wasser wird durch
den Bauherrn kostenfrei zur Verfügung gestellt.
Menge: 1,000 Psch

### Titel 02 Vermessungsarbeiten

**02.0001 Vermessung / Absteckung**
Durchführen sämtlicher erforderlicher Vermessungs- und
Absteckarbeiten für die Rohbauarbeiten gemäß
Ausführungsplanung.
Einschließlich:
Abstecken der Gebäudeachsen
Höhenübertragung
Festlegen der Rohbauhöhen
Schnurgerüste soweit erforderlich
Einmessen tragender Bauteile
Kontrollmessungen während der Bauausführung
Abstimmung mit Bauleitung
sämtliche erforderlichen Nebenleistungen
Die Vermessungsarbeiten sind entsprechend Planung und
statischer Vorgaben auszuführen.
Menge: 1,000 Psch

### Titel 03 Erd- und Tiefbauarbeiten

**03.0001 Ergänzende Fundamentaushübe Einzelfundamente**
Herstellen ergänzender Fundamentaushübe für neu
geplante Einzelfundamente gemäß statischer Berechnung.
Vorhandene Freilegungen und Bestandsgründungen aus den
vorlaufenden Abbrucharbeiten sind zu berücksichtigen.
Aushubtiefe und Fundamentabmessungen gemäß statischer
Vorgabe.
Einschließlich:
Lösen und Laden des Bodens
gegebenenfalls erforderliche Handschachtung
Zwischenlagerung
Abtransport überschüssigen Materials
fachgerechte Entsorgung
Die Aushubsohlen sind tragfähig und planeben
herzustellen.
Menge: 15,000 m³

**03.0002 Leitungsgräben Entwässerung**
Herstellen von Leitungsgräben für neue
Entwässerungsleitungen gemäß Entwässerungsplanung.
Die Arbeiten erfolgen überwiegend in Handschachtung.
Einschließlich:
Aushub
Zwischenlagerung des Bodens
gegebenenfalls erforderliche Handschachtung
Wiederverfüllung
lagenweises Verdichten
Die Leitungsgräben sind entsprechend den Vorgaben der
Entwässerungsplanung höhen- und gefällegerecht
herzustellen.
Menge: 50,000 m

### Titel 04 Beton- und Stahlbetonarbeiten

**04.0001 Sauberkeitsschicht**
Herstellen einer Sauberkeitsschicht aus Beton unter
neuen Fundamentbereichen gemäß statischer Berechnung.
Betonqualität gemäß statischer Vorgabe.
Einschließlich:
Liefern des Betons
Einbauen
höhengerechtes Abziehen
Verdichten
Nachbehandlung
Die Oberfläche ist eben und tragfähig herzustellen.
Menge: 120,000 m²

**04.0002 Einzelfundamente Stahlbeton**
Liefern und Herstellen neuer Einzelfundamente aus
Stahlbeton gemäß statischer Berechnung.
Fundamentabmessungen und Bewehrung gemäß statischer
Vorgabe.
Einschließlich:
erforderliche Schalungsarbeiten
Bewehrungsarbeiten
Betonage
Verdichten
Nachbehandlung
Aussparungen und Einbauteile soweit erforderlich
Betonqualität gemäß statischer Berechnung.
Menge: 6,000 m³

**04.0003 Reparatur / Ergänzung Bestandsfundamente**
*** Bedarfsposition ohne GB
Partielle Reparatur, Ergänzung oder Reprofilierung
vorhandener Streifenfundamente nach Freilegung und
Vorgabe des Tragwerksplaners.
Ausführung nur nach vorheriger Anweisung der
Bauleitung.
Einschließlich:
Reinigen vorhandener Betonflächen
Entfernen loser Bestandteile
erforderliche Schalungsarbeiten
Ergänzung mit Ortbeton
erforderliche Anschlussbewehrung
Verdichten
Nachbehandlung
Betonqualität gemäß statischer Vorgabe.
Menge: 6,000 m³

**04.0004 Höhenausgleichsschicht auf Bestandsfundamenten**
Herstellen einer Höhenausgleichs- und
Egalisierungsschicht auf vorhandenen
Bestandsstreifenfundamenten als tragfähige und ebene
Auflagerfläche für neu geplante Mauerwerkswände.
Ausführung gemäß statischer Vorgabe.
Einschließlich:
Reinigen der vorhandenen Fundamentoberflächen
Entfernen loser Bestandteile
erforderliche Untergrundvorbereitung
Liefern und Einbauen der Ausgleichsschicht
höhengerechtes Abziehen
Verdichten
Nachbehandlung
Dicke der Ausgleichsschicht nach Erfordernis.
Menge: 40,000 m²

**04.0005 Stahlbetonstützen**
Liefern und Herstellen von Stahlbetonstützen gemäß
statischer Berechnung.
Abmessungen und Bewehrung gemäß statischer Vorgabe.
Einschließlich:
Schalungsarbeiten
Bewehrungsarbeiten
Betonage
Verdichten
Nachbehandlung
erforderliche Anschlussbewehrungen
Betonqualität gemäß statischer Berechnung.
Menge: 2,000 m³

**04.0006 Stahlbetonunterzüge**
Liefern und Herstellen von Stahlbetonunterzügen gemäß
statischer Berechnung.
Abmessungen und Bewehrung gemäß statischer Vorgabe.
Einschließlich:
Schalungsarbeiten
Bewehrungsarbeiten
Betonage
Verdichten
Nachbehandlung
erforderliche Unterstützungen während der Betonage
Betonqualität gemäß statischer Berechnung.
Menge: 35,000 m

**04.0007 Ringanker / Ringbalken**
Liefern und Herstellen von Ringankern und Ringbalken
gemäß statischer Berechnung.
Abmessungen und Bewehrung gemäß statischer Vorgabe.
Einschließlich:
Schalungsarbeiten
Bewehrungsarbeiten
Betonage
Verdichten
Nachbehandlung
kraftschlüssige Anschlüsse an angrenzende Bauteile
Betonqualität gemäß statischer Berechnung.
Menge: 75,000 m

**04.0008 Stahlbetonstürze**
Liefern und Herstellen von Stahlbetonstürzen über
Wandöffnungen gemäß statischer Berechnung.
Abmessungen und Bewehrung gemäß statischer Vorgabe.
Einschließlich:
Schalungsarbeiten
Bewehrungsarbeiten
Betonage
Verdichten
Nachbehandlung
erforderliche Auflagerausbildungen
Betonqualität gemäß statischer Berechnung.
Menge: 25,000 m

**04.0009 Decke über Erdgeschoss**
Liefern und Herstellen der Stahlbetondecke über
Erdgeschoss gemäß statischer Berechnung und
Ausführungsplanung.
Ausführung einschließlich erforderlicher
Ortbetonergänzungen.
Betonqualität, Deckendicke, Bewehrung sowie sämtliche
konstruktiven Vorgaben gemäß statischer Berechnung.
Einschließlich:
Schalungsarbeiten
Randschalungen
Deckenschalung
erforderliche Traggerüste
Unterstützungen und Abfangungen während der Betonage
Bewehrungsarbeiten
Betonage
Verdichten
Nachbehandlung
Aussparungen gemäß Fachplanung
Einbauteile soweit erforderlich
sämtlicher erforderlicher Nebenleistungen
Die Decke ist höhen-, flucht- und lotgerecht
herzustellen.
Menge: 140,000 m²

**04.0010 Aussparungen und Durchführungen**
Herstellen von Aussparungen, Öffnungen und
Durchführungen in Stahlbetonbauteilen für technische
Installationen gemäß Fachplanung.
Einschließlich:
Aussparungskörper
Einbauteile
Nacharbeiten
erforderliche Anpassungen der Schalung und Bewehrung
Menge: 15,000 St

**04.0011 Anschlussbewehrung Bestand / Neubau**
Herstellen erforderlicher Anschlussbewehrungen zwischen
bestehenden und neuen Stahlbetonbauteilen gemäß
statischer Berechnung.
Einschließlich:
Bohrarbeiten
Reinigen der Bohrlöcher
Injektionsmörtel
Einbau der Anschlussbewehrung
kraftschlüssige Verbindung
Menge: 30,000 m

**04.0012 Stahlbetontreppe mit Zwischenpodest**
Herstellen einer Stahlbetontreppe mit Zwischenpodest
gemäß statischer Berechnung und Ausführungsplanung.
Ausführung als Ortbetontreppe.
Geometrie, Steigungen, Auflager, Bewehrung und
Bauteildicken gemäß statischer Berechnung.
Einschließlich:
Schalungsarbeiten
Bewehrungsarbeiten
Betonage
Verdichten
Nachbehandlung
erforderliche Auflagerausbildungen
Anschluss an angrenzende Bauteile
Aussparungen soweit erforderlich
sämtliche erforderlichen Nebenleistungen
Betonqualität gemäß Vorgabe des Tragwerksplaners.
Die Treppe ist lot-, flucht- und höhengerecht
herzustellen.
Menge: 1,000 St

### Titel 05 Bodenaufbauarbeiten

*Hinweis*
Die neuen Bodenaufbauten erfolgen teilweise auf
vorhandener Kellerdecke sowie teilweise auf
erdberührten Bereichen innerhalb des Erdgeschosses.
Die vorhandenen nichttragenden Bodenaufbauten,
Estrich-, Aufbeton- und sonstigen Bestandsschichten
werden im Rahmen der Abbrucharbeiten vollständig
zurückgebaut.
Vor Ausführung sind sämtliche Höhen, Anschlüsse und
Übergänge mit der Planung sowie den angrenzenden
Gewerken abzustimmen.

**05.0001 Untergrundvorbereitung Bestandsflächen**
Vorbereiten der vorhandenen Bestandsflächen für
nachfolgende Bodenaufbauarbeiten.
Einschließlich:
Reinigen der Flächen
Entfernen loser Bestandteile
Ausgleichen kleinerer Unebenheiten
Vorbereiten der Anschlussbereiche
sämtliche erforderlichen Nebenleistungen
Die Untergründe sind tragfähig und eben herzustellen.
Menge: 125,000 m²

**05.0002 Untergrundplanum erdberührter Innenbereich**
Herstellen eines tragfähigen Untergrundplanums im
erdberührten Innenbereich.
Einschließlich:
Planieren
Verdichten
angleichen an Bestandshöhen
sämtliche erforderlichen Nebenleistungen
Der Untergrund ist tragfähig und planeben herzustellen.
Menge: 160,000 m²

**05.0003 Kapillarbrechende Schicht**
Liefern und Einbauen einer kapillarbrechenden Schicht
aus Schotter oder Kies gemäß Planung.
Einbau lagenweise und verdichtet.
Einschließlich:
Liefern des Materials
Einbauen
lagenweises Verdichten
angleichen an Bestandshöhen
sämtliche erforderlichen Nebenleistungen
Menge: 20,000 m³

**05.0004 Wärmedämmung Bodenaufbau**
Liefern und Verlegen von Wärmedämmplatten im
Bodenbereich gemäß Planung und GEG-Anforderungen.
Dämmstoffdicke gemäß Planung.
Einschließlich:
Zuschneiden
Anpassungen
Randanschlüsse
sämtliche erforderlichen Nebenleistungen
Menge: 100,000 m²

**05.0005 Trennlage / PE-Folie**
Liefern und Verlegen einer Trennlage bzw. PE-Folie auf
dem Dämmaufbau.
Einschließlich:
Überlappungen
Anschlüsse
Hochführungen
sämtliche erforderlichen Nebenleistungen
Menge: 140,000 m²

**05.0006 Schwimmender Zementestrich**
Herstellen eines schwimmenden Zementestrichs gemäß
Planung.
Estrichdicke gemäß Planung.
Einschließlich:
Randdämmstreifen
Einbringen
Abziehen
Glätten
Nachbehandlung
sämtliche erforderlichen Nebenleistungen
Die Oberfläche ist eben und belegreif herzustellen.
Menge: 200,000 m²

**05.0007 Randdämmstreifen**
Liefern und Anbringen von Randdämmstreifen entlang
aufgehender Bauteile.
Einschließlich sämtlicher erforderlichen
Nebenleistungen.
Menge: 70,000 m

**05.0008 Stahlbetonstufen Eingangsbereich**
Herstellen von Stahlbetonstufen im Eingangsbereich
gemäß Planung.
Ausführung entsprechend endgültiger Freigabe durch
Bauherr und Planung.
Einschließlich:
erforderlicher Untergrundvorbereitung
Schalungsarbeiten
Bewehrungsarbeiten
Betonage
Verdichten
Oberflächenbearbeitung
Anschlüsse an Bestand
Anpassungsarbeiten
sämtliche erforderlichen Nebenleistungen
Die Stufen sind lot- und fluchtgerecht herzustellen.
Menge: 1,000 St

**05.0009 Stahlbetonrampe Eingangsbereich**
*** Bedarfsposition ohne GB
Herstellen einer Stahlbetonrampe im Eingangsbereich
gemäß Planung.
Ausführung nur nach besonderer Anweisung der
Bauleitung.
Einschließlich:
Schalungsarbeiten
Bewehrungsarbeiten
Betonage
Verdichten
Oberflächenbearbeitung
Anschlüsse an Bestand
sämtliche erforderlichen Nebenleistungen
Menge: 1,000 Psch

### Titel 06 Mauerwerksarbeiten

**06.0001 Tragende Brandwand 24 cm**
Herstellen tragender Mauerwerkswände als Brandwand
entlang der Nachbargrenze gemäß statischer Berechnung
und Brandschutzanforderungen.
Wanddicke: 24 cm
Ausführung in Kalksandsteinmauerwerk.
Steinfabrikat, Rohdichteklasse, Druckfestigkeitsklasse
sowie Mörtelgruppe gemäß statischer Berechnung.
Einschließlich:
Mauermörtel
Wandanschlüsse
Verzahnungen
Wandanker
kraftschlüssige Anschlüsse an Bestandsbauteile
erforderliche Anpassungsarbeiten an vorhandene Bauteile
Aussparungen soweit erforderlich
sämtliche erforderlichen Klein- und Nebenleistungen
Die Wand ist lot- und fluchtgerecht herzustellen.
Menge: 240,000 m²

**06.0002 Tragende Innenwände 17,5 cm**
Herstellen tragender Innenwände aus Mauerwerk gemäß
statischer Berechnung.
Wanddicke: 17,5 cm
Ausführung in Hochlochziegelmauerwerk.
Steinfabrikat, Druckfestigkeitsklasse sowie
Mörtelgruppe gemäß statischer Berechnung.
Einschließlich:
Mauermörtel
Wandanschlüsse
Verzahnungen
Wandanker
Aussparungen soweit erforderlich
erforderliche Nebenleistungen
Die Wände sind lot- und fluchtgerecht herzustellen.
Menge: 85,000 m²

**06.0003 Nichttragende Innenwände**
Herstellen nichttragender Innenwände gemäß Planung.
Ausführung in Hochlochziegelmauerwerk.
Wanddicken, Steinfabrikat und Ausführung gemäß Planung
und statischer Berechnung.
Einschließlich:
Mauermörtel
Wandanschlüsse
erforderliche Wandanker
Aussparungen soweit erforderlich
sämtliche erforderlichen Nebenleistungen
Die Wände sind lot- und fluchtgerecht herzustellen.
Menge: 35,000 m²

**06.0004 Mauerwerksanschlüsse Bestand / Neubau**
Herstellen fachgerechter Anschlüsse zwischen
bestehendem und neuem Mauerwerk gemäß statischer
Berechnung.
Einschließlich:
Anschlussbewehrung
Verbundanker
Verzahnungen
Bohrarbeiten
Vergussarbeiten
kraftschlüssige Verbindung zwischen Bestand und Neubau
sämtliche erforderlichen Nebenleistungen
Beschädigungen angrenzender Bestandsbauteile sind
auszuschließen.
Menge: 75,000 m

**06.0005 Zumauern vorhandener Öffnungen**
Zumauern vorhandener Wandöffnungen im Bestand
entsprechend Planung und statischer Berechnung.
Ausführung passend zum vorhandenen bzw. angrenzenden
Mauerwerk.
Einschließlich:
kraftschlüssiger Anschluss an Bestandsmauerwerk
Verzahnung
Mörtelarbeiten
Anpassung an vorhandene Wandstärken
sämtliche erforderlichen Nebenleistungen
Die Anschlüsse an den Bestand sind fachgerecht
herzustellen.
Menge: 10,000 St

### Titel 07 Entwässerungsarbeiten

*Hinweis*
Die Entwässerungsarbeiten sind gemäß
Entwässerungsplanung auszuführen.
Die Verlegung der Schmutz- und Regenwasserleitungen
erfolgt gemäß Planung mit den dort angegebenen
Rohrdimensionen, Gefällen und Höhenlagen.
Vor Ausführung sind alle Höhen, Anschlusspunkte und
Leitungsführungen vor Ort zu prüfen. Unstimmigkeiten
sind der Bauleitung unverzüglich mitzuteilen.
Die Wasserdichtheitsprüfung, auch in Teilstrecken,
sowie das Spülen der Entwässerungsleitungen sind in die
Einheitspreise einzukalkulieren.
Offene Rohrenden sind während der Bauzeit gegen
Verschmutzung zu verschließen.

**07.0001 Rohrgrabenaushub Grundleitungen**
Herstellen von Rohrgräben für Schmutz- und
Regenwasserleitungen gemäß Entwässerungsplanung.
Boden profilgerecht ausheben, seitlich lagern, nach
Rohrverlegung lagenweise wieder einbauen und
verdichten.
Überschüssiges oder nicht wiedereinbaufähiges Material
ist zu laden, abzutransportieren und fachgerecht zu
entsorgen.
Rohrgrabenbreite und -tiefe nach Erfordernis und gemäß
Planung.
Menge: 5,000 m³

**07.0002 Rohrbettung**
Liefern und Einbauen einer Rohrbettung für
Entwässerungsleitungen.
Grabensohle profilgerecht herstellen, Rohre einbetten
und seitlich sowie oberhalb Rohrscheitel mit geeignetem
Bettungsmaterial verfüllen.
Einbaumaterial: Sand oder geeignetes Bettungsmaterial,
Körnung gemäß Hersteller-/Fachplanervorgabe.
Einschließlich lagenweiser Verdichtung von Hand im
Rohrbereich.
Menge: 5,000 m³

**07.0003 Entwässerungsleitung DN 100**
*** Bezugsbeschreibung
Liefern und Verlegen von Entwässerungsleitungen DN 100
gemäß Entwässerungsplanung.
Material: KG 2000 oder gleichwertig, PP-Hart-Kanalrohr
nach DIN EN 14758.
Einschließlich:
Steckmuffenverbindungen
Dichtungen
Gefälleausbildung
Anschlussarbeiten
Klein- und Befestigungsmaterial
Menge: 35,000 m

**07.0004 Entwässerungsleitung DN 150**
*** gemäß Ausführungsbeschreibung Liefern und Verlegen von Entwässerungsleitungen DN 100
*** wie Position 07.0003
Entwässerungsleitung DN 150 gemäß Entwässerungsplanung.
Menge: 35,000 m

**07.0005 Entwässerungsleitung DN 125**
*** gemäß Ausführungsbeschreibung Liefern und Verlegen von Entwässerungsleitungen DN 100
*** wie Position 07.0003
Entwässerungsleitung DN 125 gemäß Entwässerungsplanung.
Menge: 35,000 m

**07.0006 Bögen Entwässerungsleitung**
Liefern und fachgerecht Einbauen von Bögen passend zu
den vorbeschriebenen Entwässerungsleitungen.
Dimensionen gemäß Entwässerungsplanung, DN 100 bis DN
150, in verschiedenen Winkelgraden.
Menge: 30,000 St

**07.0007 Abzweige Entwässerungsleitung**
Liefern und fachgerecht Einbauen von Abzweigen passend
zu den vorbeschriebenen Entwässerungsleitungen.
Dimensionen gemäß Entwässerungsplanung, DN 100 bis DN
150.
Menge: 30,000 St

**07.0008 Dichtungsringe / Rohrdurchführungen**
Liefern und Einbauen von Dichtungsringen bzw.
geeigneten Rohrdurchführungen für Leitungsdurchgänge
durch Bodenplatten, Fundamente oder aufgehende Bauteile
gemäß Planung.
Ausführung entsprechend Herstellerangaben und
Entwässerungsplanung.
Menge: 20,000 St

**07.0009 Anschluss Zisterne**
Herstellen sämtlicher erforderlicher Leitungsanschlüsse
an die geplante Zisterne 5.000 l gemäß
Entwässerungsplanung.
Einschließlich Formstücke, Übergänge, Dichtungen und
Anpassungsarbeiten.
Menge: 1,000 Psch

**07.0010 Anschluss Rigole**
Herstellen sämtlicher erforderlicher Leitungsanschlüsse
an die geplante Rigole gemäß Entwässerungsplanung.
Einschließlich Formstücke, Übergänge, Dichtungen und
Anpassungsarbeiten.
Menge: 1,000 Psch

**07.0011 Anschluss an bestehenden Kanal**
Herstellen des Anschlusses an den vorhandenen Kanal
gemäß Entwässerungsplanung.
Einschließlich Freilegen, Formstücke, Übergänge,
Dichtungen, Anpassungsarbeiten und Wiederverfüllung.
Der Anschluss ist fachgerecht und dauerhaft dicht
herzustellen.
Menge: 1,000 Psch

**07.0012 Dichtheitsprüfung Entwässerung**
Durchführen der Dichtheitsprüfung der neu verlegten
Entwässerungsleitungen gemäß den geltenden technischen
Vorschriften.
Einschließlich Prüfprotokoll, Prüfmaterial,
Verschlusskappen, Geräte und Nebenleistungen.
Menge: 1,000 Psch

### Titel 08 Stahlbauarbeiten

**08.0001 Stahlträger / Stahlbauteile gemäß Statik**
Liefern und Einbauen der Stahlträger und Stahlbauteile
gemäß statischer Berechnung und Ausführungsplanung.
Profile, Abmessungen und Stahlgüte gemäß Vorgabe des
Tragwerksplaners.
Einschließlich:
Aufmaß vor Ort
Werkstattplanung soweit erforderlich
Lieferung
Transport
Montage
Ausrichten
Anschlussplatten
Befestigungsmittel
Vergussarbeiten
Korrosionsschutz
sämtliche erforderlichen Nebenleistungen
Die Stahlbauteile sind entsprechend statischer
Berechnung lot- und fluchtgerecht einzubauen.
Menge: 1,000 Psch

**08.0002 Stahlstütze**
Liefern und Einbauen von Stahlstützen gemäß statischer
Berechnung und Ausführungsplanung.
Profile, Abmessungen und Stahlgüte gemäß Vorgabe des
Tragwerksplaners.
Einschließlich:
Fußplatten
Kopfplatten
Befestigungsmittel
Verankerungen
Ausrichten
Vergussarbeiten
Korrosionsschutz
sämtliche erforderlichen Nebenleistungen
Menge: 1,000 Psch

### Titel 09 Stundenlohn

**09.0001 Meisterstunden**
Rapportstunden nach Bedarf
Menge: 10,000 h

**09.0002 Facharbeiterstunden**
Rapportstunden nach Bedarf
Menge: 40,000 h

**09.0003 Helferstunden**
Rapportstunden nach Bedarf
Menge: 60,000 h
